# Bidet de porcellana sanitària

- Propietat de l'arxiu: CYPE INGENIEROS, S.A.
- Format: FIEBDC-3/2002
- Divisa: EUR
- Costos indirectes: 3.00 %
- IVA: 21.00 %

## S Senyalització i equipament

### SA Aparells sanitaris

#### SAE Bidets

**SAE005** U Bidet de porcellana sanitària.
Bidet, de porcellana sanitària, color blanc, sèrie Euro, model 39 340 000 "GROHE", de 374x540x395 mm, amb un orifici per les aixetes i fixació oculta. Inclús elements de fixació i silicona per a segellat de junts.
Criteri de valoració econòmica: El preu no inclou l'aixeteria ni el desguàs.
Inclou: Replanteig. Col·locació i fixació de l'aparell. Connexió a la xarxa d'evacuació. Comprovació del seu correcte funcionament. Segellat de junts.
Criteri d'amidament de projecte: Nombre d'unitats previstes, segons documentació gràfica de Projecte.
Criteri de mesura d'obra: Es mesurarà el nombre d'unitats realment col·locades segons especificacions de Projecte.

| Codi | Ut | Descripció | Rendiment | Preu | Import |
|---|---|---|---|---|---|
| mt30gro095a | U | Bidet, de porcellana sanitària, color blanc, sèrie Euro, model 39 340 000 "GROHE", de 374x540x395 mm, amb un orifici per les aixetes i fixació oculta, inclús elements de fixació. (material) | 1.000 | 289.27 | 289.27 |
| mt30www005 | U | Cartutx de 300 ml de silicona àcida monocomponent, fungicida, per a segellat de junts en ambients humits. (material) | 0.012 | 7.50 | 0.09 |
| op00ato010 |  | Tornavís. | 1.000 | 0.00 | 0.00 |
| op00mar010 |  | Martell. | 1.000 | 0.00 | 0.00 |
| op00tal010 |  | Trepant. | 1.000 | 0.00 | 0.00 |
| mo008 | h | Oficial 1ª lampista. (mà d'obra) | 1.199 | 29.34 | 35.18 |
| % | % | Costos directes complementaris | 2 % | 324.54 | 6.49 |
|  |  | Costos directes |  |  | 331.03 |
