# Aigüera

- Propietat de l'arxiu: CYPE INGENIEROS, S.A.
- Format: FIEBDC-3/2002
- Divisa: EUR
- Costos indirectes: 3.00 %
- IVA: 21.00 %

## S Senyalització i equipament

### SC Cuines/eixides

#### SCF Aigüeres i safareigs

**SCF010** U Aigüera.
Aigüera d'aglomerat de quars, color negre, de 1 cubeta, sèrie K700U 50-C 45.7/40.6 1.0, model 31 653 AP0 "GROHE", de 457x406x203 mm, amb amortidor de soroll i vàlvula de desguàs de 90 mm de diàmetre amb cistell. Inclús kit de muntatge.
Criteri de valoració econòmica: El preu no inclou l'aixeteria.
Inclou: Replanteig i traçat en el parament suport de la situació de l'aparell. Col·locació, anivellació i fixació dels elements de suport. Anivellació, aplomat i col·locació de l'aparell. Connexió a la xarxa d'evacuació. Muntatge d'accessoris i complements. Segellat de junts. Comprovació del seu correcte funcionament.
Criteri d'amidament de projecte: Nombre d'unitats previstes, segons documentació gràfica de Projecte.
Criteri de mesura d'obra: Es mesurarà el nombre d'unitats realment col·locades segons especificacions de Projecte.

| Codi | Ut | Descripció | Rendiment | Preu | Import |
|---|---|---|---|---|---|
| mt30gro140a | U | Aigüera d'aglomerat de quars, color negre, de 1 cubeta, sèrie K700U 50-C 45.7/40.6 1.0, model 31 653 AP0 "GROHE", de 457x406x203 mm, amb amortidor de soroll i vàlvula de desguàs de 90 mm de diàmetre amb cistell, per muntar sobre taulell o sota taulell, amb sistema de muntatge ràpid, inclús kit de muntatge. (material) | 1.000 | 318.24 | 318.24 |
| mt30sif020a | U | Sifó botella senzill de 1 1/2" per a aigüera de 1 cubeta, amb vàlvula extensible. (material) | 1.000 | 4.07 | 4.07 |
| op00tal010 |  | Trepant. | 1.000 | 0.00 | 0.00 |
| op00ato010 |  | Tornavís. | 1.000 | 0.00 | 0.00 |
| mo008 | h | Oficial 1ª lampista. (mà d'obra) | 0.611 | 29.34 | 17.93 |
| mo107 | h | Ajudant lampista. (mà d'obra) | 0.408 | 25.25 | 10.30 |
| % | % | Costos directes complementaris | 2 % | 350.54 | 7.01 |
|  |  | Costos directes |  |  | 357.55 |
