# Equip de dutxa

- Propietat de l'arxiu: CYPE INGENIEROS, S.A.
- Format: FIEBDC-3/2002
- Divisa: EUR
- Costos indirectes: 3.00 %
- IVA: 21.00 %

## S Senyalització i equipament

### SG Aixeteries

#### SGD Per a dutxes

**SGD085** U Equip de dutxa.
Equip de dutxa, sèrie Euphoria Cosmopolitan Stick, model 26 404 000 "GROHE", format per dutxa telèfon, acabat cromat, amb un raig, amb limitador de cabal a 9 l/min i sistema anticalç, colze de dutxa amb presa de 1/2" per a flexo amb vàlvula antiretorn i suport per a dutxa telèfon, acabat cromat i flexo de dutxa, de 1,5 m de longitud. Inclús juntes elàstiques.
Inclou: Col·locació. Connexionat i comprovació del seu correcte funcionament.
Criteri d'amidament de projecte: Nombre d'unitats previstes, segons documentació gràfica de Projecte.
Criteri de mesura d'obra: Es mesurarà el nombre d'unitats realment col·locades segons especificacions de Projecte.

| Codi | Ut | Descripció | Rendiment | Preu | Import |
|---|---|---|---|---|---|
| mt31gro365d | U | Equip de dutxa, sèrie Euphoria Cosmopolitan Stick, model 26 404 000 "GROHE", format per dutxa telèfon, acabat cromat, amb un raig, amb limitador de cabal a 9 l/min i sistema anticalç, colze de dutxa amb presa de 1/2" per a flexo amb vàlvula antiretorn i suport per a dutxa telèfon, acabat cromat i flexo de dutxa, de 1,5 m de longitud, inclús juntes elàstiques. (material) | 1.000 | 98.29 | 98.29 |
| mo008 | h | Oficial 1ª lampista. (mà d'obra) | 0.240 | 29.34 | 7.04 |
| % | % | Costos directes complementaris | 2 % | 105.33 | 2.11 |
|  |  | Costos directes |  |  | 107.44 |
