# Aixeteria bicomandament per a lavabo

- Propietat de l'arxiu: CYPE INGENIEROS, S.A.
- Format: FIEBDC-3/2002
- Divisa: EUR
- Costos indirectes: 3.00 %
- IVA: 21.00 %

## S Senyalització i equipament

### SG Aixeteries

#### SGL Per a lavabos

**SGL060** U Aixeteria bicomandament per a lavabo.
Aixeteria bicomandament formada per aixeta mescladora bicomandament de repisa per a lavabo, de 1/2", mida L, amb canella giratòria, sèrie Atrio, model 21 144 000 "GROHE", acabat cromat, amb manetes en creu, limitador de cabal a 5 l/min, airejador tipus Mousseur i desguàs Push-Open de 1 1/4" de diàmetre. Inclús enllaços d'alimentació flexibles amb connexió d'entrada de 3/8" de diàmetre i dos jocs de tapes per ocultar el cargol de fixació de les manetes.
Inclou: Replanteig. Col·locació. Connexionat. Comprovació del seu correcte funcionament.
Criteri d'amidament de projecte: Nombre d'unitats previstes, segons documentació gràfica de Projecte.
Criteri de mesura d'obra: Es mesurarà el nombre d'unitats realment col·locades segons especificacions de Projecte.

| Codi | Ut | Descripció | Rendiment | Preu | Import |
|---|---|---|---|---|---|
| mt31gro030d | U | Aixeta mescladora bicomandament de repisa per a lavabo, de 1/2", mida L, amb canella giratòria, sèrie Atrio, model 21 144 000 "GROHE", acabat cromat, amb manetes en creu, limitador de cabal a 5 l/min, airejador tipus Mousseur i desguàs Push-Open de 1 1/4" de diàmetre, inclús enllaços d'alimentació flexibles amb connexió d'entrada de 3/8" de diàmetre i dos jocs de tapes per ocultar el cargol de fixació de les manetes. (material) | 1.000 | 567.67 | 567.67 |
| mt37www010 | U | Material auxiliar per a instal·lacions de lampisteria. (material) | 1.000 | 1.40 | 1.40 |
| mo008 | h | Oficial 1ª lampista. (mà d'obra) | 0.599 | 29.34 | 17.57 |
| % | % | Costos directes complementaris | 2 % | 586.64 | 11.73 |
|  |  | Costos directes |  |  | 598.37 |
