# Aixeteria electrònica per a urinari

- Propietat de l'arxiu: CYPE INGENIEROS, S.A.
- Format: FIEBDC-3/2002
- Divisa: EUR
- Costos indirectes: 3.00 %
- IVA: 21.00 %

## S Senyalització i equipament

### SG Aixeteries

#### SGU Per a urinaris

**SGU030** U Aixeteria electrònica per a urinari.
Aixeteria electrònica formada per fluxor electrònic per a urinari, de 3/4", sèrie Tectron Rondo, model 37 421 000 "GROHE", de llautó acabat cromat, amb accionament de la descàrrega per infraroigs, alimentació per bateria, amb control electrònic, temps de flux ajustable, bateria de liti de 6 V, pressió mínima 0,5 bar, pressió màxima 10 bar, sistema automàtic de neteja i clau de pas integrada; instal·lació en superfície. Inclús elements de connexió.
Inclou: Replanteig. Col·locació. Connexionat. Comprovació del seu correcte funcionament.
Criteri d'amidament de projecte: Nombre d'unitats previstes, segons documentació gràfica de Projecte.
Criteri de mesura d'obra: Es mesurarà el nombre d'unitats realment col·locades segons especificacions de Projecte.

| Codi | Ut | Descripció | Rendiment | Preu | Import |
|---|---|---|---|---|---|
| mt31gro350a | U | Fluxor electrònic per a urinari, de 3/4", sèrie Tectron Rondo, model 37 421 000 "GROHE", de llautó acabat cromat, amb accionament de la descàrrega per infraroigs, alimentació per bateria, amb control electrònic, temps de flux ajustable, bateria de liti de 6 V, pressió mínima 0,5 bar, pressió màxima 10 bar, sistema automàtic de neteja i clau de pas integrada, inclús elements de connexió. (material) | 1.000 | 608.85 | 608.85 |
| mt37www010 | U | Material auxiliar per a instal·lacions de lampisteria. (material) | 1.000 | 1.40 | 1.40 |
| mo008 | h | Oficial 1ª lampista. (mà d'obra) | 0.599 | 29.34 | 17.57 |
| % | % | Costos directes complementaris | 2 % | 627.82 | 12.56 |
|  |  | Costos directes |  |  | 640.38 |
