# Tovalloler per a bany

- Propietat de l'arxiu: CYPE INGENIEROS, S.A.
- Format: FIEBDC-3/2002
- Divisa: EUR
- Costos indirectes: 3.00 %
- IVA: 21.00 %

## S Senyalització i equipament

### SM Banys

#### SMA Accessoris

**SMA045** U Tovalloler per a bany.
Tovalloler de barra, sèrie Essentials, model 40 688 001 "GROHE", acabat cromat, de 504 mm de longitud. Fixació al suport amb les subjeccions subministrades pel fabricant.
Inclou: Replanteig. Col·locació i fixació.
Criteri d'amidament de projecte: Nombre d'unitats previstes, segons documentació gràfica de Projecte.
Criteri de mesura d'obra: Es mesurarà el nombre d'unitats realment col·locades segons especificacions de Projecte.

| Codi | Ut | Descripció | Rendiment | Preu | Import |
|---|---|---|---|---|---|
| mt31gro545a | U | Tovalloler de barra, sèrie Essentials, model 40 688 001 "GROHE", acabat cromat, de 504 mm de longitud, inclús cargols i tacs. (material) | 1.000 | 59.35 | 59.35 |
| op00ato010 |  | Tornavís. | 1.000 | 0.00 | 0.00 |
| op00tal010 |  | Trepant. | 1.000 | 0.00 | 0.00 |
| mo107 | h | Ajudant lampista. (mà d'obra) | 0.240 | 25.25 | 6.06 |
| % | % | Costos directes complementaris | 2 % | 65.41 | 1.31 |
|  |  | Costos directes |  |  | 66.72 |
