# Lavabo mural, d'acer inoxidable

- Propietat de l'arxiu: CYPE Ingenieros S.A.
- Format: FIEBDC-3/2016
- Programa: Generador de preus de la construcció. CYPE Ingenieros, S.A.
- Data: 30/09/2024
- Divisa: EUR
- Costos indirectes: 3 %
- IVA: 21 %

## S Senyalització i equipament

### SA Aparells sanitaris

#### SAL Lavabos

**SAL031** U Lavabo mural, d'acer inoxidable.
Lavabo mural, d'acer inoxidable AISI 304, amb acabat setinat, de 380x450 mm, de 1 cubeta de 145 mm d'altura i 320 mm de diàmetre, amb vàlvula de desguàs de 1/4" i 32 mm de diàmetre, equipat amb aixeteria temporitzada formada por aixeta mescladora amb temporitzador de repisa per a lavabo, de 1/2", sèrie Eurosmart Cosmopolitan T, model 36 317 000 "GROHE", acabat cromat, amb temps de flux ajustable a 7, 15 i 30, amb limitador de temperatura, vàlvula antiretorn i filtres. Inclús joc de fixació i silicona per a segellat de junts.
Criteri de valoració econòmica: El preu no inclou el desguàs.
Inclou: Replanteig. Col·locació i fixació de l'aparell. Muntatge de l'aixeteria. Connexió a les xarxes d'aigua freda i calenta. Comprovació del seu correcte funcionament. Segellat de junts.
Criteri d'amidament de projecte: Nombre d'unitats previstes, segons documentació gràfica de Projecte.
Criteri de mesura d'obra: Es mesurarà el nombre d'unitats realment col·locades segons especificacions de Projecte.

| Codi | Ut | Descripció | Rendiment | Preu | Import |
|---|---|---|---|---|---|
| mt30lxp010ka | U | Lavabo mural, d'acer inoxidable AISI 304, amb acabat setinat, de 380x450 mm, de 1 cubeta de 145 mm d'altura i 320 mm de diàmetre, amb vàlvula de desguàs de 1/4" i 32 mm de diàmetre. (material) | 1 | 254.53 | 254.530 |
| mt31gro303a | U | Aixeta mescladora amb temporitzador de repisa per a lavabo, de 1/2", sèrie Eurosmart Cosmopolitan T, model 36 317 000 "GROHE", acabat cromat, amb temps de flux ajustable a 7, 15 i 30, amb limitador de temperatura, vàlvula antiretorn i filtres, inclús elements de fixació i enllaços d'alimentació flexibles amb connexió d'entrada de 3/8" de diàmetre. (material) | 1 | 352.79 | 352.790 |
| mt30www005 | U | Cartutx de 300 ml de silicona àcida monocomponent, fungicida, per a segellat de junts en ambients humits. (material) | 0.012 | 7.5 | 0.090 |
| mo008 | h | Oficial 1ª lampista. (mà d'obra) | 1.559 | 29.34 | 45.741 |
| % | % | Costos directes complementaris | 2 % | 653.151 | 13.063 |
|  |  | Costos directes |  |  | 666.214 |

Residus:
- col·locació: mt30www005 Cartutx de 300 ml de silicona àcida monocomponent, fungicida, per a segellat de junts en ambients humits; factor de residu 0.06

## Recursos

**mt30www005** U Cartutx de 300 ml de silicona àcida monocomponent, fungicida, per a segellat de junts en ambients humits
Dades tècniques: Cost energètic 87.088 MJ; Emissió de CO2 3.667 kg; Codi LER 17 09 04; Massa de l'element 0.45 kg; Volum 0.0003 m3
Residus:
- embalatge: re170203 Plàstic. (component de residu); rendiment 0.1 kg; Codi LER 17 02 03; Massa de l'element 1 kg; Volum 0.001667 m3
