# Suport de dutxa telèfon

- Propietat de l'arxiu: CYPE Ingenieros S.A.
- Format: FIEBDC-3/2016
- Programa: Generador de preus de la construcció. CYPE Ingenieros, S.A.
- Data: 30/09/2024
- Divisa: EUR
- Costos indirectes: 3 %
- IVA: 21 %

## S Senyalització i equipament

### SG Aixeteries

#### SGD Per a dutxes

**SGD082** U Suport de dutxa telèfon.
Suport mural, sèrie Rainshower, model 27 074 000 "GROHE", acabat cromat, amb floró circular. Inclús elements de fixació.
Inclou: Col·locació. Comprovació del seu correcte funcionament.
Criteri d'amidament de projecte: Nombre d'unitats previstes, segons documentació gràfica de Projecte.
Criteri de mesura d'obra: Es mesurarà el nombre d'unitats realment col·locades segons especificacions de Projecte.

| Codi | Ut | Descripció | Rendiment | Preu | Import |
|---|---|---|---|---|---|
| mt31gro117d | U | Suport mural, sèrie Rainshower, model 27 074 000 "GROHE", acabat cromat, amb floró circular, inclús elements de fixació. (material) | 1 | 43.44 | 43.440 |
| mo008 | h | Oficial 1ª lampista. (mà d'obra) | 0.096 | 29.34 | 2.817 |
| % | % | Costos directes complementaris | 2 % | 46.257 | 0.925 |
|  |  | Costos directes |  |  | 47.182 |
