# Aixeteria monocomandament per a aigüera

- Propietat de l'arxiu: CYPE Ingenieros S.A.
- Format: FIEBDC-3/2016
- Programa: Generador de preus de la construcció. CYPE Ingenieros, S.A.
- Data: 30/09/2024
- Divisa: EUR
- Costos indirectes: 3 %
- IVA: 21 %

## S Senyalització i equipament

### SG Aixeteries

#### SGF Per a aigüeres

**SGF020** U Aixeteria monocomandament per a aigüera.
Aixeteria monocomandament formada per aixeta mescladora monocomandament de repisa per a aigüera, de 1/2", amb broc alt giratori 150°, sèrie BauEdge, model 31 367 001 "GROHE", acabat cromat, amb palanca metàl·lica, cartutx ceràmic de 28 mm de diàmetre i airejador integrat tipus Mousseur. Inclús enllaços d'alimentació flexibles amb connexió d'entrada de 3/8" de diàmetre.
Inclou: Replanteig. Col·locació. Connexionat. Comprovació del seu correcte funcionament.
Criteri d'amidament de projecte: Nombre d'unitats previstes, segons documentació gràfica de Projecte.
Criteri de mesura d'obra: Es mesurarà el nombre d'unitats realment col·locades segons especificacions de Projecte.

| Codi | Ut | Descripció | Rendiment | Preu | Import |
|---|---|---|---|---|---|
| mt31gro410a | U | Aixeta mescladora monocomandament de repisa per a aigüera, de 1/2", amb broc alt giratori 150°, sèrie BauEdge, model 31 367 001 "GROHE", acabat cromat, amb palanca metàl·lica, cartutx ceràmic de 28 mm de diàmetre i airejador integrat tipus Mousseur, amb sistema de muntatge ràpid i fàcil, inclús enllaços d'alimentació flexibles amb connexió d'entrada de 3/8" de diàmetre. (material) | 1 | 127.44 | 127.440 |
| mt37www010 | U | Material auxiliar per a instal·lacions de lampisteria. (material) | 1 | 1.4 | 1.400 |
| mo008 | h | Oficial 1ª lampista. (mà d'obra) | 0.599 | 29.34 | 17.575 |
| % | % | Costos directes complementaris | 2 % | 146.415 | 2.928 |
|  |  | Costos directes |  |  | 149.343 |
