# Tovalloler per a bany

- Propietat de l'arxiu: CYPE Ingenieros S.A.
- Format: FIEBDC-3/2016
- Programa: Generador de preus de la construcció. CYPE Ingenieros, S.A.
- Data: 30/09/2024
- Divisa: EUR
- Costos indirectes: 3 %
- IVA: 21 %

## S Senyalització i equipament

### SM Banys

#### SMA Accessoris

**SMA045** U Tovalloler per a bany.
Tovalloler de barra, sèrie Essentials, model 40 688 001 "GROHE", acabat cromat, de 504 mm de longitud. Fixació al suport amb les subjeccions subministrades pel fabricant.
Inclou: Replanteig. Col·locació i fixació.
Criteri d'amidament de projecte: Nombre d'unitats previstes, segons documentació gràfica de Projecte.
Criteri de mesura d'obra: Es mesurarà el nombre d'unitats realment col·locades segons especificacions de Projecte.

| Codi | Ut | Descripció | Rendiment | Preu | Import |
|---|---|---|---|---|---|
| mt31gro545a | U | Tovalloler de barra, sèrie Essentials, model 40 688 001 "GROHE", acabat cromat, de 504 mm de longitud, inclús cargols i tacs. (material) | 1 | 59.35 | 59.350 |
| mo107 | h | Ajudant lampista. (mà d'obra) | 0.24 | 25.25 | 6.060 |
| % | % | Costos directes complementaris | 2 % | 65.410 | 1.308 |
|  |  | Costos directes |  |  | 66.718 |
