# Urinari de porcellana sanitària

- Propietat de l'arxiu: CYPE INGENIEROS, S.A.
- Format: FIEBDC-3/2002
- Divisa: EUR
- Costos indirectes: 3.00 %
- IVA: 21.00 %

## S Senyalització i equipament

### SA Aparells sanitaris

#### SAU Urinaris

**SAU001** U Urinari de porcellana sanitària.
Urinari, de porcellana sanitària, color blanc, amb alimentació i desguàs encastats, sèrie Bau, model 39 438 000 "GROHE", de 355x337x552 mm, equipat amb sifó de plàstic de 50 mm de diàmetre, model 39 732 000. Inclús elements de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30gro120a | U | Urinari, de porcellana sanitària, color blanc, amb alimentació i desguàs encastats, sèrie Bau, model 39 438 000 "GROHE", de 355x337x552 mm, inclús elements de fixació. (material) | 1.000 | 215.60 | 215.60 |
| mt30gro122a | U | Sifó de plàstic de 50 mm de diàmetre, model 39 732 000 "GROHE", amb junta elàstica. (material) | 1.000 | 43.42 | 43.42 |
| mt30www005 | U | Cartutx de 300 ml de silicona àcida monocomponent, fungicida, per a segellat de junts en ambients humits. (material) | 0.012 | 7.50 | 0.09 |
| op00ato010 |  | Tornavís. | 1.000 | 0.00 | 0.00 |
| op00mar010 |  | Martell. | 1.000 | 0.00 | 0.00 |
| op00tal010 |  | Trepant. | 1.000 | 0.00 | 0.00 |
| mo008 | h | Oficial 1ª lampista. (mà d'obra) | 1.358 | 29.34 | 39.84 |
| % | % | Costos directes complementaris | 2 % | 298.95 | 5.98 |
|  |  | Costos directes |  |  | 304.93 |
