# Aixeteria monocomandament per a banyera

- Propietat de l'arxiu: CYPE INGENIEROS, S.A.
- Format: FIEBDC-3/2002
- Divisa: EUR
- Costos indirectes: 3.00 %
- IVA: 21.00 %

## S Senyalització i equipament

### SG Aixeteries

#### SGB Per a banyeres

**SGB020** U Aixeteria monocomandament per a banyera.
Aixeteria monocomandament formada per aixeta mescladora monocomandament mural per a bany/dutxa, de 1/2", sèrie BauEdge, model 23 334 000 "GROHE", acabat cromat, amb palanca metàl·lica, florons metàl·lics, cartutx ceràmic de 45 mm de diàmetre, limitador de cabal, inversor, airejador i presa inferior de 1/2" per a flexo amb vàlvula antiretorn. Inclús ràcords excèntrics.
Criteri de valoració econòmica: El preu no inclou l'equip de dutxa.
Inclou: Replanteig. Col·locació. Connexionat i comprovació del seu correcte funcionament.
Criteri d'amidament de projecte: Nombre d'unitats previstes, segons documentació gràfica de Projecte.
Criteri de mesura d'obra: Es mesurarà el nombre d'unitats realment col·locades segons especificacions de Projecte.

| Codi | Ut | Descripció | Rendiment | Preu | Import |
|---|---|---|---|---|---|
| mt31gro060a | U | Aixeta mescladora monocomandament mural per a bany/dutxa, de 1/2", sèrie BauEdge, model 23 334 000 "GROHE", acabat cromat, amb palanca metàl·lica, florons metàl·lics, cartutx ceràmic de 45 mm de diàmetre, limitador de cabal, inversor, airejador i presa inferior de 1/2" per a flexo amb vàlvula antiretorn, inclús ràcords excèntrics. (material) | 1.000 | 120.51 | 120.51 |
| mt37www010 | U | Material auxiliar per a instal·lacions de lampisteria. (material) | 1.000 | 1.40 | 1.40 |
| mo008 | h | Oficial 1ª lampista. (mà d'obra) | 0.679 | 29.34 | 19.92 |
| % | % | Costos directes complementaris | 2 % | 141.83 | 2.84 |
|  |  | Costos directes |  |  | 144.67 |
