# Canella de banyera

- Propietat de l'arxiu: CYPE INGENIEROS, S.A.
- Format: FIEBDC-3/2002
- Divisa: EUR
- Costos indirectes: 3.00 %
- IVA: 21.00 %

## S Senyalització i equipament

### SG Aixeteries

#### SGB Per a banyeres

**SGB082** U Canella de banyera.
Canella de banyera mural, de 1/2", sèrie Essence, model 13 449 001 "GROHE", acabat cromat, de 221 mm de longitud, amb embellidor metàl·lic i airejador tipus Mousseur.
Inclou: Col·locació. Comprovació del seu correcte funcionament.
Criteri d'amidament de projecte: Nombre d'unitats previstes, segons documentació gràfica de Projecte.
Criteri de mesura d'obra: Es mesurarà el nombre d'unitats realment col·locades segons especificacions de Projecte.

| Codi | Ut | Descripció | Rendiment | Preu | Import |
|---|---|---|---|---|---|
| mt31gro915d | U | Canella de banyera mural, de 1/2", sèrie Essence, model 13 449 001 "GROHE", acabat cromat, de 221 mm de longitud, amb embellidor metàl·lic i airejador tipus Mousseur. (material) | 1.000 | 158.96 | 158.96 |
| mo008 | h | Oficial 1ª lampista. (mà d'obra) | 0.136 | 30.63 | 4.17 |
| % | % | Costos directes complementaris | 2 % | 163.13 | 3.26 |
|  |  | Costos directes |  |  | 166.39 |
