# Aixeteria temporitzada per a dutxa

- Propietat de l'arxiu: CYPE INGENIEROS, S.A.
- Format: FIEBDC-3/2002
- Divisa: EUR
- Costos indirectes: 3.00 %
- IVA: 21.00 %

## S Senyalització i equipament

### SG Aixeteries

#### SGD Per a dutxes

**SGD010** U Aixeteria temporitzada per a dutxa.
Aixeteria temporitzada, instal·lació encastada formada per part encastable aixeta mescladora amb temporitzador, mural, per a dutxa, de 1/2", sèrie Eurosmart Cosmopolitan T, model 36 322 001 "GROHE", amb brida adhesiva per a muntatge, elements de connexió, claus de tall, vàlvula antiretorn i maneguet d'estanquitat i part vista d'aixeta mescladora amb temporitzador, mural, per a dutxa, de 1/2", sèrie Eurosmart Cosmopolitan T, model 36 321 000 "GROHE", acabat cromat, amb polsador, amb temps de flux ajustable a 7, 15 i 30, limitador de temperatura ajustable i filtres.
Criteri de valoració econòmica: El preu no inclou la dutxa mural.
Inclou: Col·locació. Connexionat i comprovació del seu correcte funcionament.
Criteri d'amidament de projecte: Nombre d'unitats previstes, segons documentació gràfica de Projecte.
Criteri de mesura d'obra: Es mesurarà el nombre d'unitats realment col·locades segons especificacions de Projecte.

| Codi | Ut | Descripció | Rendiment | Preu | Import |
|---|---|---|---|---|---|
| mt31gro305a | U | Part encastable aixeta mescladora amb temporitzador, mural, per a dutxa, de 1/2", sèrie Eurosmart Cosmopolitan T, model 36 322 001 "GROHE", amb brida adhesiva per a muntatge, elements de connexió, claus de tall, vàlvula antiretorn i maneguet d'estanquitat. (material) | 1.000 | 176.16 | 176.16 |
| mt31gro307a | U | Part vista d'aixeta mescladora amb temporitzador, mural, per a dutxa, de 1/2", sèrie Eurosmart Cosmopolitan T, model 36 321 000 "GROHE", acabat cromat, amb polsador, amb temps de flux ajustable a 7, 15 i 30, limitador de temperatura ajustable i filtres. (material) | 1.000 | 402.07 | 402.07 |
| mt37www010 | U | Material auxiliar per a instal·lacions de lampisteria. (material) | 1.000 | 1.40 | 1.40 |
| mo008 | h | Oficial 1Ş lampista. (mà d'obra) | 0.272 | 29.34 | 7.98 |
| % | % | Costos directes complementaris | 2 % | 587.61 | 11.75 |
|  |  | Costos directes |  |  | 599.36 |
