# Equip de dutxa

- Propietat de l'arxiu: CYPE INGENIEROS, S.A.
- Format: FIEBDC-3/2002
- Divisa: EUR
- Costos indirectes: 3.00 %
- IVA: 21.00 %

## S Senyalització i equipament

### SG Aixeteries

#### SGD Per a dutxes

**SGD085** U Equip de dutxa.
Equip de dutxa, sèrie Tempesta 100, model 27 924 001 "GROHE", format per dutxa telèfon, acabat cromat, amb dos tipus de raig (Rain i Jet), amb limitador de cabal a 5,7 l/min, anella protectora de silicona amb tecnologia ShockProof i sistema anticalç, barra suport, de 60 cm de longitud, acabat cromat, amb element lliscant per a ajust en altura i flexo de dutxa de 1,75 m de longitud. Inclús elements de fixació i juntes elàstiques.
Inclou: Col·locació. Connexionat i comprovació del seu correcte funcionament.
Criteri d'amidament de projecte: Nombre d'unitats previstes, segons documentació gràfica de Projecte.
Criteri de mesura d'obra: Es mesurarà el nombre d'unitats realment col·locades segons especificacions de Projecte.

| Codi | Ut | Descripció | Rendiment | Preu | Import |
|---|---|---|---|---|---|
| mt31gro136d | U | Equip de dutxa, sèrie Tempesta 100, model 27 924 001 "GROHE", format per dutxa telèfon, acabat cromat, amb dos tipus de raig (Rain i Jet), amb limitador de cabal a 5,7 l/min, anella protectora de silicona amb tecnologia ShockProof i sistema anticalç, barra suport, de 60 cm de longitud, acabat cromat, amb element lliscant per a ajust en altura i flexo de dutxa de 1,75 m de longitud, inclús elements de fixació i juntes elàstiques. (material) | 1.000 | 60.25 | 60.25 |
| mo008 | h | Oficial 1ª lampista. (mà d'obra) | 0.272 | 29.34 | 7.98 |
| % | % | Costos directes complementaris | 2 % | 68.23 | 1.36 |
|  |  | Costos directes |  |  | 69.59 |
