# Aixeteria temporitzada per a lavabo

- Propietat de l'arxiu: CYPE INGENIEROS, S.A.
- Format: FIEBDC-3/2002
- Divisa: EUR
- Costos indirectes: 3.00 %
- IVA: 21.00 %

## S Senyalització i equipament

### SG Aixeteries

#### SGL Per a lavabos

**SGL010** U Aixeteria temporitzada per a lavabo.
Aixeteria temporitzada formada por aixeta mescladora amb temporitzador de repisa per a lavabo, de 1/2", sèrie Eurosmart Cosmopolitan T, model 36 317 000 "GROHE", acabat cromat, amb temps de flux ajustable a 7, 15 i 30, amb limitador de temperatura, vàlvula antiretorn i filtres. Inclús elements de fixació i enllaços d'alimentació flexibles amb connexió d'entrada de 3/8" de diàmetre.
Inclou: Replanteig. Col·locació. Connexionat. Comprovació del seu correcte funcionament.
Criteri d'amidament de projecte: Nombre d'unitats previstes, segons documentació gràfica de Projecte.
Criteri de mesura d'obra: Es mesurarà el nombre d'unitats realment col·locades segons especificacions de Projecte.

| Codi | Ut | Descripció | Rendiment | Preu | Import |
|---|---|---|---|---|---|
| mt31gro303a | U | Aixeta mescladora amb temporitzador de repisa per a lavabo, de 1/2", sèrie Eurosmart Cosmopolitan T, model 36 317 000 "GROHE", acabat cromat, amb temps de flux ajustable a 7, 15 i 30, amb limitador de temperatura, vàlvula antiretorn i filtres, inclús elements de fixació i enllaços d'alimentació flexibles amb connexió d'entrada de 3/8" de diàmetre. (material) | 1.000 | 352.79 | 352.79 |
| mt37www010 | U | Material auxiliar per a instal·lacions de lampisteria. (material) | 1.000 | 1.40 | 1.40 |
| mo008 | h | Oficial 1ª lampista. (mà d'obra) | 0.272 | 29.34 | 7.98 |
| % | % | Costos directes complementaris | 2 % | 362.17 | 7.24 |
|  |  | Costos directes |  |  | 369.41 |
