# Sabonera per a bany

- Propietat de l'arxiu: CYPE INGENIEROS, S.A.
- Format: FIEBDC-3/2002
- Divisa: EUR
- Costos indirectes: 3.00 %
- IVA: 21.00 %

## S Senyalització i equipament

### SM Banys

#### SMA Accessoris

**SMA022** U Sabonera per a bany.
Dispensador de sabó, sèrie Essentials, model 40 394 001 "GROHE", acabat cromat, amb dipòsit emplenable de vidre de 160 ml de capacitat color blanc, amb suport mural per col·locar un got o un dispensador de sabó, sèrie Essentials, model 40 369 001 "GROHE". Fixació al suport amb les subjeccions subministrades pel fabricant.
Inclou: Replanteig. Col·locació i fixació.
Criteri d'amidament de projecte: Nombre d'unitats previstes, segons documentació gràfica de Projecte.
Criteri de mesura d'obra: Es mesurarà el nombre d'unitats realment col·locades segons especificacions de Projecte.

| Codi | Ut | Descripció | Rendiment | Preu | Import |
|---|---|---|---|---|---|
| mt31gro535d | U | Dispensador de sabó, sèrie Essentials, model 40 394 001 "GROHE", acabat cromat, amb dipòsit emplenable de vidre de 160 ml de capacitat color blanc. (material) | 1.000 | 33.39 | 33.39 |
| mt31gro515d | U | Suport mural per col·locar un got o un dispensador de sabó, sèrie Essentials, model 40 369 001 "GROHE", acabat cromat, inclús cargols i tacs. (material) | 1.000 | 40.80 | 40.80 |
| op00ato010 |  | Tornavís. | 1.000 | 0.00 | 0.00 |
| op00tal010 |  | Trepant. | 1.000 | 0.00 | 0.00 |
| mo107 | h | Ajudant lampista. (mà d'obra) | 0.204 | 25.25 | 5.15 |
| % | % | Costos directes complementaris | 2 % | 79.34 | 1.59 |
|  |  | Costos directes |  |  | 80.93 |
