# Vàter bidet, "GROHE"

- Propietat de l'arxiu: CYPE Ingenieros S.A.
- Format: FIEBDC-3/2016
- Programa: Generador de preus de la construcció. CYPE Ingenieros, S.A.
- Data: 24/01/2025
- Divisa: EUR
- Costos indirectes: 3 %
- IVA: 21 %

## S Senyalització i equipament

### SA Aparells sanitaris

#### SAA Vàters bidet

**SAA020** U Vàter bidet, "GROHE".
Vàter bidet suspès, color blanc, sèrie Sensia Pro, model 36 508 SH0 "GROHE", de 375x600x403 mm, amb superfície antiadherent amb tractament antibacterià, seient i tapa de polipropilè, amb funció de tancament esmorteït, tapa amb obertura automàtica, sistema d'aigua calenta amb escalfador instantani, assecador amb temperatura ajustable, braç de dutxa extensible i oscil·lant, dutxa amb temperatura, intensitat de l'aigua i temps de flux ajustables, braç amb capçal per a higiene femenina, protegit en posició de repòs, neteja automàtica abans i després de cada ús, sistema de descàrrega Triple Vortex, sensor de presència per infraroigs, llum nocturna a l'interior, connexions de subministrament d'aigua i electricitat ocultes, alimentació a 220/240 V i 50-60 Hz, grau de protecció IPX4 i comandament a distància. Inclús elements de fixació i silicona per a segellat de junts.
Criteri de valoració econòmica: El preu no inclou la cisterna.
Inclou: Replanteig. Col·locació i fixació de l'aparell. Connexió a la xarxa d'evacuació. Connexió a la xarxa d'aigua freda. Connexió a la xarxa elèctrica. Muntatge d'accessoris i complements. Comprovació del seu correcte funcionament. Segellat de junts.
Criteri d'amidament de projecte: Nombre d'unitats previstes, segons documentació gràfica de Projecte.
Criteri de mesura d'obra: Es mesurarà el nombre d'unitats realment col·locades segons especificacions de Projecte.

| Codi | Ut | Descripció | Rendiment | Preu | Import |
|---|---|---|---|---|---|
| mt30gro132a | U | Vàter bidet suspès, color blanc, sèrie Sensia Pro, model 36 508 SH0 "GROHE", de 375x600x403 mm, amb superfície antiadherent amb tractament antibacterià, seient i tapa de polipropilè, amb funció de tancament esmorteït, tapa amb obertura automàtica, sistema d'aigua calenta amb escalfador instantani, assecador amb temperatura ajustable, braç de dutxa extensible i oscil·lant, dutxa amb temperatura, intensitat de l'aigua i temps de flux ajustables, braç amb capçal per a higiene femenina, protegit en posició de repòs, neteja automàtica abans i després de cada ús, sistema de descàrrega Triple Vortex, sensor de presència per infraroigs, llum nocturna a l'interior, connexions de subministrament d'aigua i electricitat ocultes, alimentació a 220/240 V i 50-60 Hz, grau de protecció IPX4 i comandament a distància, inclús elements de fixació. (material) | 1 | 2646.89 | 2646.890 |
| mt30www005 | U | Cartutx de 300 ml de silicona àcida monocomponent, fungicida, per a segellat de junts en ambients humits. (material) | 0.012 | 7.5 | 0.090 |
| mo008 | h | Oficial 1ª lampista. (mà d'obra) | 2.037 | 30.63 | 62.393 |
| % | % | Costos directes complementaris | 2 % | 2709.373 | 54.187 |
|  |  | Costos directes |  |  | 2763.560 |

Residus:
- col·locació: mt30www005 Cartutx de 300 ml de silicona àcida monocomponent, fungicida, per a segellat de junts en ambients humits; factor de residu 0.06

## Recursos

**mt30www005** U Cartutx de 300 ml de silicona àcida monocomponent, fungicida, per a segellat de junts en ambients humits
Dades tècniques: Cost energètic 87.088 MJ; Emissió de CO2 3.667 kg; Codi LER 17 09 04; Massa de l'element 0.45 kg; Volum 0.0003 m3
Residus:
- embalatge: re170203 Plàstic. (component de residu); rendiment 0.1 kg; Codi LER 17 02 03; Massa de l'element 1 kg; Volum 0.001667 m3
