# Vàter de paret, de porcellana sanitària

- Propietat de l'arxiu: CYPE Ingenieros S.A.
- Format: FIEBDC-3/2016
- Programa: Generador de preus de la construcció. CYPE Ingenieros, S.A.
- Data: 04/07/2024
- Divisa: EUR
- Costos indirectes: 3 %
- IVA: 21 %

## S Senyalització i equipament

### SA Aparells sanitaris

#### SAI Vàters

**SAI020** U Vàter de paret, de porcellana sanitària.
Inodor suspès, de porcellana sanitària, color blanc, sèrie Bau, model 39 427 000 "GROHE", de 368x531x390 mm, amb tecnologia Rimless sense brida ni vora de descàrrega per facilitar la neteja, amb seient i tapa de vàter, de Duroplast color blanc, de caiguda lliure, sèrie Bau, model 39 492 000. Inclús elements de fixació i silicona per a segellat de junts.
Criteri de valoració econòmica: El preu no inclou la cisterna.
Inclou: Replanteig. Col·locació i fixació de l'aparell. Muntatge del desguàs. Connexió a la xarxa d'evacuació. Connexió a la xarxa d'aigua freda. Comprovació del seu correcte funcionament. Segellat de junts.
Criteri d'amidament de projecte: Nombre d'unitats previstes, segons documentació gràfica de Projecte.
Criteri de mesura d'obra: Es mesurarà el nombre d'unitats realment col·locades segons especificacions de Projecte.

| Codi | Ut | Descripció | Rendiment | Preu | Import |
|---|---|---|---|---|---|
| mt30gro100a | U | Inodor suspès, de porcellana sanitària, color blanc, sèrie Bau, model 39 427 000 "GROHE", de 368x531x390 mm, amb tecnologia Rimless sense brida ni vora de descàrrega per facilitar la neteja, inclús elements de fixació. (material) | 1 | 113.25 | 113.250 |
| mt30gro102a | U | Seient i tapa de vàter, de Duroplast color blanc, de caiguda lliure, sèrie Bau, model 39 492 000 "GROHE", amb sistema de fàcil extracció, inclús elements de fixació. (material) | 1 | 31.95 | 31.950 |
| mt30www005 | U | Cartutx de 300 ml de silicona àcida monocomponent, fungicida, per a segellat de junts en ambients humits. (material) | 0.012 | 7.5 | 0.090 |
| mo008 | h | Oficial 1ª lampista. (mà d'obra) | 2.036 | 29.34 | 59.736 |
| % | % | Costos directes complementaris | 2 % | 205.026 | 4.101 |
|  |  | Costos directes |  |  | 209.127 |

Residus:
- col·locació: mt30www005 Cartutx de 300 ml de silicona àcida monocomponent, fungicida, per a segellat de junts en ambients humits; factor de residu 0.06

## Recursos

**mt30gro102a** U Seient i tapa de vàter
Dades tècniques: Cost energètic 213.175 MJ; Emissió de CO2 10.643 kg
Residus:
- embalatge: re150101 Envasos de paper i cartró. (component de residu); rendiment 0.072 kg; Codi LER 15 01 01; Massa de l'element 1 kg; Volum 0.001333 m3

**mt30www005** U Cartutx de 300 ml de silicona àcida monocomponent, fungicida, per a segellat de junts en ambients humits
Dades tècniques: Cost energètic 87.088 MJ; Emissió de CO2 3.667 kg; Codi LER 17 09 04; Massa de l'element 0.45 kg; Volum 0.0003 m3
Residus:
- embalatge: re170203 Plàstic. (component de residu); rendiment 0.1 kg; Codi LER 17 02 03; Massa de l'element 1 kg; Volum 0.001667 m3
