# Cisterna encastada per a vàter de terra

- Propietat de l'arxiu: CYPE Ingenieros S.A.
- Format: FIEBDC-3/2016
- Programa: Generador de preus de la construcció. CYPE Ingenieros, S.A.
- Data: 04/07/2024
- Divisa: EUR
- Costos indirectes: 3 %
- IVA: 21 %

## S Senyalització i equipament

### SA Aparells sanitaris

#### SAI Vàters

**SAI110** U Cisterna encastada per a vàter de terra.
Cisterna, descàrrega doble de 6-9 l o única, amb ajust de fàbrica a 6 l per a descàrrega total i a 3 l per a descàrrega parcial, per a inodor de terra, model 38 661 000 "GROHE", amb 4 connexions de subministrament (esquerra inferior, dreta inferior, esquerra superior i dreta superior) de 1/2" de diàmetre, clau d'esquadra integrada, possibilitat d'instal·lació d'el polsador en posició vertical o horitzontal, sota nivell de soroll, aïllament en front a la condensació, vàlvula de descàrrega pneumàtica AV1, tub guia per a tub d'alimentació d'aparells sanitaris i elements de fixació, i polsador per a accionament pneumàtic, d'ABS, acabat imitació crom, de descàrrega doble, sèrie Skate Cosmopolitan, model 38 732 000 "GROHE", de 156x197x12 mm,. Instal·lació encastada en mur de fàbrica.
Inclou: Replanteig. Col·locació i fixació de la cisterna. Connexió a la xarxa d'aigua freda. Muntatge d'accessoris i complements. Comprovació del seu correcte funcionament.
Criteri d'amidament de projecte: Nombre d'unitats previstes, segons documentació gràfica de Projecte.
Criteri de mesura d'obra: Es mesurarà el nombre d'unitats realment col·locades segons especificacions de Projecte.

| Codi | Ut | Descripció | Rendiment | Preu | Import |
|---|---|---|---|---|---|
| mt30gro045a | U | Cisterna, descàrrega doble de 6-9 l o única, amb ajust de fàbrica a 6 l per a descàrrega total i a 3 l per a descàrrega parcial, per a inodor de terra, model 38 661 000 "GROHE", amb 4 connexions de subministrament (esquerra inferior, dreta inferior, esquerra superior i dreta superior) de 1/2" de diàmetre, clau d'esquadra integrada, possibilitat d'instal·lació d'el polsador en posició vertical o horitzontal, sota nivell de soroll, aïllament en front a la condensació, vàlvula de descàrrega pneumàtica AV1, tub guia per a tub d'alimentació d'aparells sanitaris i elements de fixació, per a encastar a mur de fàbrica. (material) | 1 | 148.37 | 148.370 |
| mt30gro050a | U | Polsador per a accionament pneumàtic, de ABS, acabat imitació crom, de descàrrega doble, sèrie Skate Cosmopolitan, model 38 732 000 "GROHE", de 156x197x12 mm, per instal·lar en posició vertical o horitzontal, inclús elements de fixació. (material) | 1 | 76.49 | 76.490 |
| mo008 | h | Oficial 1ª lampista. (mà d'obra) | 1.358 | 29.34 | 39.844 |
| % | % | Costos directes complementaris | 2 % | 264.704 | 5.294 |
|  |  | Costos directes |  |  | 269.998 |
