# Urinari de porcellana sanitària

- Propietat de l'arxiu: CYPE Ingenieros S.A.
- Format: FIEBDC-3/2016
- Programa: Generador de preus de la construcció. CYPE Ingenieros, S.A.
- Data: 04/07/2024
- Divisa: EUR
- Costos indirectes: 3 %
- IVA: 21 %

## S Senyalització i equipament

### SA Aparells sanitaris

#### SAU Urinaris

**SAU001** U Urinari de porcellana sanitària.
Urinari, de porcellana sanitària, color blanc, amb alimentació i desguàs encastats, sèrie Bau, model 39 438 000 "GROHE", de 355x337x552 mm, equipat amb sifó de plàstic de 50 mm de diàmetre, model 39 732 000. Inclús elements de fixació i silicona per a segellat de junts.
Criteri de valoració econòmica: El preu no inclou l'aixeteria.
Inclou: Replanteig. Col·locació i fixació de l'aparell. Muntatge del desguàs. Connexió a la xarxa d'evacuació. Comprovació del seu correcte funcionament. Segellat de junts.
Criteri d'amidament de projecte: Nombre d'unitats previstes, segons documentació gràfica de Projecte.
Criteri de mesura d'obra: Es mesurarà el nombre d'unitats realment col·locades segons especificacions de Projecte.

| Codi | Ut | Descripció | Rendiment | Preu | Import |
|---|---|---|---|---|---|
| mt30gro120a | U | Urinari, de porcellana sanitària, color blanc, amb alimentació i desguàs encastats, sèrie Bau, model 39 438 000 "GROHE", de 355x337x552 mm, inclús elements de fixació. (material) | 1 | 215.6 | 215.600 |
| mt30gro122a | U | Sifó de plàstic de 50 mm de diàmetre, model 39 732 000 "GROHE", amb junta elàstica. (material) | 1 | 43.42 | 43.420 |
| mt30www005 | U | Cartutx de 300 ml de silicona àcida monocomponent, fungicida, per a segellat de junts en ambients humits. (material) | 0.012 | 7.5 | 0.090 |
| mo008 | h | Oficial 1ª lampista. (mà d'obra) | 1.358 | 29.34 | 39.844 |
| % | % | Costos directes complementaris | 2 % | 298.954 | 5.979 |
|  |  | Costos directes |  |  | 304.933 |

Residus:
- col·locació: mt30gro122a Sifó de plàstic de 50 mm de diàmetre, model 39 732 000 "GROHE", amb junta elàstica; factor de residu 0.0224708
- col·locació: mt30www005 Cartutx de 300 ml de silicona àcida monocomponent, fungicida, per a segellat de junts en ambients humits; factor de residu 0.06

## Recursos

**mt30gro122a** U Sifó de plàstic de 50 mm de diàmetre, model 39 732 000 "GROHE", amb junta elàstica
Dades tècniques: Cost energètic 23.272 MJ; Emissió de CO2 1.187 kg; Codi LER 17 02 03; Massa de l'element 0.24 kg; Volum 0.0004 m3
Residus:
- embalatge: re150101 Envasos de paper i cartró. (component de residu); rendiment 0.038 kg; Codi LER 15 01 01; Massa de l'element 1 kg; Volum 0.001333 m3

**mt30www005** U Cartutx de 300 ml de silicona àcida monocomponent, fungicida, per a segellat de junts en ambients humits
Dades tècniques: Cost energètic 87.088 MJ; Emissió de CO2 3.667 kg; Codi LER 17 09 04; Massa de l'element 0.45 kg; Volum 0.0003 m3
Residus:
- embalatge: re170203 Plàstic. (component de residu); rendiment 0.1 kg; Codi LER 17 02 03; Massa de l'element 1 kg; Volum 0.001667 m3
