# Aigüera

- Propietat de l'arxiu: CYPE Ingenieros S.A.
- Format: FIEBDC-3/2016
- Programa: Generador de preus de la construcció. CYPE Ingenieros, S.A.
- Data: 04/07/2024
- Divisa: EUR
- Costos indirectes: 3 %
- IVA: 21 %

## S Senyalització i equipament

### SC Cuines/eixides

#### SCF Aigüeres i safareigs

**SCF010** U Aigüera.
Aigüera d'acer inoxidable AISI 304, de 1 cubeta, sèrie K200 60-S 53.3/45.8 1.0 rev, model 31 719 SD0 "GROHE", de 533x458x178 mm, amb amortidor de soroll i vàlvula de desguàs de 90 mm de diàmetre amb cistell. Inclús kit de muntatge.
Criteri de valoració econòmica: El preu no inclou l'aixeteria.
Inclou: Replanteig i traçat en el parament suport de la situació de l'aparell. Col·locació, anivellació i fixació dels elements de suport. Anivellació, aplomat i col·locació de l'aparell. Connexió a la xarxa d'evacuació. Muntatge d'accessoris i complements. Segellat de junts. Comprovació del seu correcte funcionament.
Criteri d'amidament de projecte: Nombre d'unitats previstes, segons documentació gràfica de Projecte.
Criteri de mesura d'obra: Es mesurarà el nombre d'unitats realment col·locades segons especificacions de Projecte.

| Codi | Ut | Descripció | Rendiment | Preu | Import |
|---|---|---|---|---|---|
| mt30gro160a | U | Aigüera d'acer inoxidable AISI 304, de 1 cubeta, sèrie K200 60-S 53.3/45.8 1.0 rev, model 31 719 SD0 "GROHE", de 533x458x178 mm, amb amortidor de soroll i vàlvula de desguàs de 90 mm de diàmetre amb cistell, per muntar sobre taulell, amb sistema de muntatge ràpid, inclús kit de muntatge. (material) | 1 | 197.85 | 197.850 |
| mt30sif020a | U | Sifó botella senzill de 1 1/2" per a aigüera de 1 cubeta, amb vàlvula extensible. (material) | 1 | 4.07 | 4.070 |
| mo008 | h | Oficial 1ª lampista. (mà d'obra) | 0.637 | 29.34 | 18.690 |
| mo107 | h | Ajudant lampista. (mà d'obra) | 0.425 | 25.25 | 10.731 |
| % | % | Costos directes complementaris | 2 % | 231.341 | 4.627 |
|  |  | Costos directes |  |  | 235.968 |

Residus:
- col·locació: mt30sif020a Sifó botella senzill de 1 1/2" per a aigüera de 1 cubeta, amb vàlvula extensible; factor de residu 0.0275

## Recursos

**mt30gro160a** U Aigüera d'acer inoxidable AISI 304
Dades tècniques: Cost energètic 191.263 MJ; Emissió de CO2 29.233 kg
Residus:
- embalatge: re150101 Envasos de paper i cartró. (component de residu); rendiment 1.45 kg; Codi LER 15 01 01; Massa de l'element 1 kg; Volum 0.001333 m3

**mt30sif020a** U Sifó botella senzill de 1 1/2" per a aigüera de 1 cubeta, amb vàlvula extensible
Dades tècniques: Cost energètic 20.945 MJ; Emissió de CO2 1.069 kg; Codi LER 17 02 03; Massa de l'element 0.216 kg; Volum 0.00036 m3
Residus:
- embalatge: re150101 Envasos de paper i cartró; rendiment 0.035 kg
