# Aixeteria monocomandament per a dutxa

- Propietat de l'arxiu: CYPE Ingenieros S.A.
- Format: FIEBDC-3/2016
- Programa: Generador de preus de la construcció. CYPE Ingenieros, S.A.
- Data: 04/07/2024
- Divisa: EUR
- Costos indirectes: 3 %
- IVA: 21 %

## S Senyalització i equipament

### SG Aixeteries

#### SGD Per a dutxes

**SGD020** U Aixeteria monocomandament per a dutxa.
Aixeteria monocomandament formada per aixeta mescladora monocomandament mural per a dutxa, de 1/2", sèrie BauEdge, model 23 333 000 "GROHE", acabat cromat, amb palanca metàl·lica, florons metàl·lics, cartutx ceràmic de 45 mm de diàmetre, limitador de cabal i presa inferior de 1/2" per a flexo amb vàlvula antiretorn. Inclús ràcords excèntrics.
Criteri de valoració econòmica: El preu no inclou l'equip de dutxa.
Inclou: Col·locació. Connexionat i comprovació del seu correcte funcionament.
Criteri d'amidament de projecte: Nombre d'unitats previstes, segons documentació gràfica de Projecte.
Criteri de mesura d'obra: Es mesurarà el nombre d'unitats realment col·locades segons especificacions de Projecte.

| Codi | Ut | Descripció | Rendiment | Preu | Import |
|---|---|---|---|---|---|
| mt31gro055a | U | Aixeta mescladora monocomandament mural per a dutxa, de 1/2", sèrie BauEdge, model 23 333 000 "GROHE", acabat cromat, amb palanca metàl·lica, florons metàl·lics, cartutx ceràmic de 45 mm de diàmetre, limitador de cabal i presa inferior de 1/2" per a flexo amb vàlvula antiretorn, inclús ràcords excèntrics. (material) | 1 | 96.08 | 96.080 |
| mt37www010 | U | Material auxiliar per a instal·lacions de lampisteria. (material) | 1 | 1.4 | 1.400 |
| mo008 | h | Oficial 1ª lampista. (mà d'obra) | 0.679 | 29.34 | 19.922 |
| % | % | Costos directes complementaris | 2 % | 117.402 | 2.348 |
|  |  | Costos directes |  |  | 119.750 |
