# Dutxa telèfon

- Propietat de l'arxiu: CYPE Ingenieros S.A.
- Format: FIEBDC-3/2016
- Programa: Generador de preus de la construcció. CYPE Ingenieros, S.A.
- Data: 04/07/2024
- Divisa: EUR
- Costos indirectes: 3 %
- IVA: 21 %

## S Senyalització i equipament

### SG Aixeteries

#### SGD Per a dutxes

**SGD080** U Dutxa telèfon.
Dutxa telèfon, sèrie Euphoria 110 Duo, model 27 220 000 "GROHE", acabat cromat, amb dos tipus de raig (Rain i SmartRain), amb reductor de cabal i sistema anticalç.
Inclou: Connexionat i comprovació del seu correcte funcionament.
Criteri d'amidament de projecte: Nombre d'unitats previstes, segons documentació gràfica de Projecte.
Criteri de mesura d'obra: Es mesurarà el nombre d'unitats realment col·locades segons especificacions de Projecte.

| Codi | Ut | Descripció | Rendiment | Preu | Import |
|---|---|---|---|---|---|
| mt31gro120d | U | Dutxa telèfon, sèrie Euphoria 110 Duo, model 27 220 000 "GROHE", acabat cromat, amb dos tipus de raig (Rain i SmartRain), amb reductor de cabal i sistema anticalç. (material) | 1 | 56.35 | 56.350 |
| mo008 | h | Oficial 1ª lampista. (mà d'obra) | 0.054 | 29.34 | 1.584 |
| % | % | Costos directes complementaris | 2 % | 57.934 | 1.159 |
|  |  | Costos directes |  |  | 59.093 |
