# Dutxa mural

- Propietat de l'arxiu: CYPE Ingenieros S.A.
- Format: FIEBDC-3/2016
- Programa: Generador de preus de la construcció. CYPE Ingenieros, S.A.
- Data: 04/07/2024
- Divisa: EUR
- Costos indirectes: 3 %
- IVA: 21 %

## S Senyalització i equipament

### SG Aixeteries

#### SGD Per a dutxes

**SGD090** U Dutxa mural.
Dutxa mural, sèrie Rainshower SmartConnect 310, model 26 641 000 "GROHE", acabat cromat, amb dos tipus de raig (PureRain i ActiveRain), alimentació per bateria, ròtula per a angles de fins a 10° amb el pla horitzontal, connexió d'entrada de 1/2" de diàmetre, amb tub per a conducció de l'aigua protegit internament per a major durabilitat, limitador de cabal a 9,5 l/min, sistema anticalç i comandament a distància amb alimentació per bateria, grau de protecció IP57.
Inclou: Col·locació. Connexionat i comprovació del seu correcte funcionament.
Criteri d'amidament de projecte: Nombre d'unitats previstes, segons documentació gràfica de Projecte.
Criteri de mesura d'obra: Es mesurarà el nombre d'unitats realment col·locades segons especificacions de Projecte.

| Codi | Ut | Descripció | Rendiment | Preu | Import |
|---|---|---|---|---|---|
| mt31gro380a | U | Dutxa mural, sèrie Rainshower SmartConnect 310, model 26 641 000 "GROHE", acabat cromat, amb dos tipus de raig (PureRain i ActiveRain), alimentació per bateria, ròtula per a angles de fins a 10° amb el pla horitzontal, connexió d'entrada de 1/2" de diàmetre, amb tub per a conducció de l'aigua protegit internament per a major durabilitat, limitador de cabal a 9,5 l/min, sistema anticalç i comandament a distància amb alimentació per bateria, grau de protecció IP57. (material) | 1 | 731.81 | 731.810 |
| mt37www010 | U | Material auxiliar per a instal·lacions de lampisteria. (material) | 1 | 1.4 | 1.400 |
| mo008 | h | Oficial 1ª lampista. (mà d'obra) | 0.204 | 29.34 | 5.985 |
| % | % | Costos directes complementaris | 2 % | 739.195 | 14.784 |
|  |  | Costos directes |  |  | 753.979 |
