# Aixeteria bicomandament per a lavabo

- Propietat de l'arxiu: CYPE Ingenieros S.A.
- Format: FIEBDC-3/2016
- Programa: Generador de preus de la construcció. CYPE Ingenieros, S.A.
- Data: 04/07/2024
- Divisa: EUR
- Costos indirectes: 3 %
- IVA: 21 %

## S Senyalització i equipament

### SG Aixeteries

#### SGL Per a lavabos

**SGL060** U Aixeteria bicomandament per a lavabo.
Aixeteria bicomandament formada per bateria de 3 peces de repisa per a lavabo, de 1/2", mida M, sèrie Allure, model 20 143 000 "GROHE", acabat cromat, amb limitador de cabal a 8 l/min, canella amb airejador integrat i desguàs automàtic. Inclús enllaços d'alimentació flexibles entre peces.
Inclou: Replanteig. Col·locació. Connexionat. Comprovació del seu correcte funcionament.
Criteri d'amidament de projecte: Nombre d'unitats previstes, segons documentació gràfica de Projecte.
Criteri de mesura d'obra: Es mesurarà el nombre d'unitats realment col·locades segons especificacions de Projecte.

| Codi | Ut | Descripció | Rendiment | Preu | Import |
|---|---|---|---|---|---|
| mt31gro020a | U | Bateria de 3 peces de repisa per a lavabo, de 1/2", mida M, sèrie Allure, model 20 143 000 "GROHE", acabat cromat, amb limitador de cabal a 8 l/min, canella amb airejador integrat i desguàs automàtic, inclús enllaços d'alimentació flexibles entre peces. (material) | 1 | 987.11 | 987.110 |
| mt37www010 | U | Material auxiliar per a instal·lacions de lampisteria. (material) | 1 | 1.4 | 1.400 |
| mo008 | h | Oficial 1ª lampista. (mà d'obra) | 0.679 | 29.34 | 19.922 |
| % | % | Costos directes complementaris | 2 % | 1008.432 | 20.169 |
|  |  | Costos directes |  |  | 1028.601 |
