# Aixeteria temporitzada per a urinari

- Propietat de l'arxiu: CYPE Ingenieros S.A.
- Format: FIEBDC-3/2016
- Programa: Generador de preus de la construcció. CYPE Ingenieros, S.A.
- Data: 04/07/2024
- Divisa: EUR
- Costos indirectes: 3 %
- IVA: 21 %

## S Senyalització i equipament

### SG Aixeteries

#### SGU Per a urinaris

**SGU010** U Aixeteria temporitzada per a urinari.
Aixeteria temporitzada formada por fluxor per a urinari, de 3/4", sèrie Rondo, model 37 339 000 "GROHE", de llautó acabat cromat, amb polsador d'accionament, descàrrega ajustable entre 1 i 4 litres, tub de descàrrega de 200 mm de longitud, pressió mínima 0,5 bar, pressió màxima 5 bar i clau de pas integrada; instal·lació en superfície. Inclús elements de connexió.
Inclou: Replanteig. Col·locació. Connexionat. Comprovació del seu correcte funcionament.
Criteri d'amidament de projecte: Nombre d'unitats previstes, segons documentació gràfica de Projecte.
Criteri de mesura d'obra: Es mesurarà el nombre d'unitats realment col·locades segons especificacions de Projecte.

| Codi | Ut | Descripció | Rendiment | Preu | Import |
|---|---|---|---|---|---|
| mt31gro340a | U | Fluxor per a urinari, de 3/4", sèrie Rondo, model 37 339 000 "GROHE", de llautó acabat cromat, amb polsador d'accionament, descàrrega ajustable entre 1 i 4 litres, tub de descàrrega de 200 mm de longitud, pressió mínima 0,5 bar, pressió màxima 5 bar i clau de pas integrada, inclús elements de connexió. (material) | 1 | 170.19 | 170.190 |
| mt37www010 | U | Material auxiliar per a instal·lacions de lampisteria. (material) | 1 | 1.4 | 1.400 |
| mo008 | h | Oficial 1ª lampista. (mà d'obra) | 0.679 | 29.34 | 19.922 |
| % | % | Costos directes complementaris | 2 % | 191.512 | 3.830 |
|  |  | Costos directes |  |  | 195.342 |
