# Suport mural per a bany

- Propietat de l'arxiu: CYPE Ingenieros S.A.
- Format: FIEBDC-3/2016
- Programa: Generador de preus de la construcció. CYPE Ingenieros, S.A.
- Data: 04/07/2024
- Divisa: EUR
- Costos indirectes: 3 %
- IVA: 21 %

## S Senyalització i equipament

### SM Banys

#### SMA Accessoris

**SMA012** U Suport mural per a bany.
Suport mural per col·locar un got o un dispensador de sabó, sèrie Essentials, model 40 369 001 "GROHE", acabat cromat. Fixació al suport amb les subjeccions subministrades pel fabricant.
Inclou: Replanteig. Col·locació i fixació.
Criteri d'amidament de projecte: Nombre d'unitats previstes, segons documentació gràfica de Projecte.
Criteri de mesura d'obra: Es mesurarà el nombre d'unitats realment col·locades segons especificacions de Projecte.

| Codi | Ut | Descripció | Rendiment | Preu | Import |
|---|---|---|---|---|---|
| mt31gro515d | U | Suport mural per col·locar un got o un dispensador de sabó, sèrie Essentials, model 40 369 001 "GROHE", acabat cromat, inclús cargols i tacs. (material) | 1 | 40.8 | 40.800 |
| mo107 | h | Ajudant lampista. (mà d'obra) | 0.136 | 25.25 | 3.434 |
| % | % | Costos directes complementaris | 2 % | 44.234 | 0.885 |
|  |  | Costos directes |  |  | 45.119 |
